# Sanierungsarbeien Rheinstra0e 22
Angebotsaufforderung (GAEB 90, DA83)
DV-Nummer: 2026-06-
Eröffnung: 19.08.26
Währung: EUR
Auftraggeber: GemeindeZeuthen, Schillerstraße 57, 15738 Zeuthen,

## Sanierungsarbeiten
Datum: 15.07.26

*Hinweis*
Sanierung Wohnung DG eines Mehrfamilienhauses,
Rheinstraße 22, 15738 Zeuthen

1. Bauvorhaben

1.1 Allgemeines und Bestandsbeschreibung

Bei dem bestehenden Wohnobjekt in Zeuthen handelt es
sich um ein Mehrfamilienhaus, vermutlich aus dem
Jahr 1950. Das Gebäude verfügt über  3 Geschosse, ist
voll unterkellert und ist der GK 3 zuzuordnen.
Demnach ist darauf zu achten, dass alle
Durchdringungen zum Keller (Stahl-Stein-Decke) in
F90-Qualität
und alle Nutzungseinheiten in F90-Qualität voneinander
zu trennen sind. Die ELT-Installation entspricht nicht
mehr dem aktuellen Stand.

In allen Ebenen besitzt das Gebäude Fenster aus
Kunststoff, welche bereits im Vorfeld saniert wurden
und in
einem guten Zustand sind.

1.2 Baumaßnahme und Umfang

Die geplante Baumaßnahme umfasst die Sanierung der
gesamten Wohnung im Dachgeschosses. Die
Komplette Sanitärinstallation soll zurückgebaut und
erneuert werden.
Die Heiztherme für die Wohnung befindet sch in der
Küche und soll ebenfalls erneuert werden.
Außerdem soll ein kompeltter Austausch der
Elektroinstallation erfolgen inkl. einer neuen
Unterverteilung
innerhalb der Mieteinheit. Im Zuge der Sanierung
sollen einige Abbruch- und Umbaumaßnahmen erfolgen.
Danach erfolgt eine komplette malerische
Intandsetzung. Neben den neuen Fliesenbelag im
Badbereich soll
der alte Dielenbodenbelag abgebrochen und erneuert
werden.

Vom Bieter ist ein vollständiges Angebot für die
Lieferung und fachgerechte, den anerkannten Regeln der
Technik, den gültigen DIN-Normen und sonstigen
relevanten Gesetzen entsprechende, Ausführung der
angebotenen Leistung abzugeben.
Grundlage für die Arbeiten ist die VOB in ihrer
neuesten, gültigen Fassung.

Der Auftraggeber behält sich vor, einzelne Titel/
Positionen zu einem späteren Zeitpunkt oder gar nicht
zu
beauftragen.

1.3 Zugänglichkeit und Brandschutz

Der Zugang zur Wohnung sowie die erforderlichen
Rettungswege müssen über die Bauzeit
gewährleistet bleiben.

2. Randbedingungen

Auf Belange der Nachbarschaft ist Rücksicht zu nehmen.
Die Wohnung befindet sich in einem Mischgebiet.
Die Baustelleinrichtung kann auf dem Grundstück
erfolgen. Die Baustelleneinrichtung hat so zu erfolgen,
dass jederzeit die Zufahrt zum Grundstück
gewährleistet ist. Die Baustelleneinrichtung ist
zweifelsfrei mit der
Bauüberwachung abzustimmen.

An allen durch die Baustelle gefährdeten Bäumen
einschließlich ihrem Wurzelbereich (=Krone+1,5m) ist
Baumschutz gemäß den behördlichen Vorgaben zu
gewährleisten. Die BaumschutzVO ist einzuhalten.
Alle ggf. erforderlichen behördlichen Maßnahmen und
Abstimmungen sind in die Einheitspreise mit
einzukalkulieren.

3. Ausführungszeitraum

Die Arbeiten sollen schnellstmöglich stattfinden. Die
Gesamtausführungszeit beträgt ca. 10 Wochen. Die
anderen Wohnungen sind derzeit vermietet. Die Mieter
der Wohnungen sollen nicht übermäßig durch die
Bauarbeiten gestört werden (Arbeitszeiten siehe Punkt
8.2).

4. Allgemeine technische Vertragsbedingungen
4.1 Ausführung der Leistung

Alle Maße sind am Bau zu kontrollieren. Ein örtliches
Aufmaß gehört zum Leistungsumfang und ist
einzukalkulieren. Ergibt sich deshalb, weil der
Auftragnehmer die Maße nicht geprüft und nicht am Bau
genommen hat, die Notwendigkeit von Änderungsarbeiten,
so werden diese dem Auftragnehmer nicht
vergütet. Bei Abweichungen sind Architekt und
Bauleiter unverzüglich in Kenntnis zu setzen.
Werk-und Montagepläne sind vom AN anzufertigen und
rechtzeitig vor Fertigung der Elemente durch den
Architekten freigeben zu lassen. Die Einarbeitung von
Korrekturen des AG/ Architekten in die Werkpläne
gehört zum Leistungsumfang. Prüfung durch den AG,
Korrektur und finale Freigabe der Werkplanung sind
rechtzeitig für die Einhaltung des Terminplanes durch
den AN zu veranlassen.

Mit der Abgabe dieses Leistungsverzeichnisses erklärt
die anbietende Firma, dass sie sich über die örtlichen
und sachlichen Verhältnisse vor Abgabe des Angebots
unterrichtet hat.

Ergeben sich bei der Prüfung der Örtlichkeiten, des
LVs und der Zeichnungen Unklarheiten oder Bedenken
im Hinblick auf den Umfang oder die Art der vom
Auftragnehmer zu erbringenden Leistungen, so hat der AN
den AG spätestens zum Zeitpunkt der Angebotsabgabe
schriftlich klar darauf hinzuweisen. Unterlässt der
Auftragnehmer einen solchen Hinweis, so kann er aus
Unklarheiten, Erschwernissen und Behinderungen, die
bei ordnungsgemäßer Untersuchung und Prüfung erkennbar
waren, keine Forderungen herleiten.

Abweichung von der Leistungsbeschreibung, Nachträge,
wesentliche Massenveränderungen sind nur nach
Nachtragsangebot und entsprechendem Auftrag durch den
Auftraggeber durchzuführen. Gleiches gilt für das
Anfallen von Stundenlohnarbeiten. Diese sind vom AG
vor Ausführung zu beauftragen. Die Bedingungen des
Hauptauftrages sowie die darin in Bezug genommenen
Bestimmungen gelten auch für Zusatzaufträge,
Nachträge und Stundenlohnarbeiten.

Der AN trägt selbst Sorge dafür, seine Mitarbeiter mit
lesbaren, farbigen und maßstabsgerechten Bauplänen
auszustatten. Die Kosten dafür sind in die
Einheitspreise einzukalkulieren.
Alle Leistungen sind einschl. der Bereitstellung und
Vorhaltung erforderlicher Gerüste (auch über 2m Höhe),
Leitern, Handwerkszeuge, erforderliche Maschinen und
Sicherungsmaßnahmen, zu kalkulieren. Der AN hat
ohne besondere Aufforderung und Vergütung alle
erforderlichen Maßnahmen zum Schutz seiner Leistungen
gegen Verschlechterung und Beschädigung zu treffen
und, soweit für die Durchführung seiner Leistungen
erforderlich, Schnee und Eis zu beseitigen. Der AN
trägt die Gefahr bis zur Schlussabnahme.
Die Verkehrssicherung obliegt dem AN.

Die nachfolgend aufgeführten Arbeiten verstehen sich
einschließlich sämtlicher Materialien, Montage-, Klein-
und Verbindungsmittel sowie dem Transport zur
Verwendungsstelle. Baustelleneinrichtung/ Kranarbeiten
sind, soweit nicht gesondert aufgeführt, in die
Einheitspreise einzukalkulieren.

Der Leistungsumfang beinhaltet alle Nebenleistungen
gem. VOB, Teil C, sowie alle Leistungen, die zur
vertragsgemäßen Ausführung notwendig sind. Der AN
versichert, dass in seinem Angebot alle Leistungen
enthalten sind, die zur ordnungsgemäßen,
vollständigen, den Regeln der Technik, den
DIN-Vorschriften und
den für diese Baumaßnahme relevanten Richtlinien
entsprechenden, sachgerechten und termingerechten
Ausführung und zur Erfüllung der vertraglichen
Verpflichtungen des AN notwendig sind.

Die in der Ausschreibung beschriebenen Fabrikate mit
Typenbezeichnungen sind als Referenzfabrikat zu
verstehen. Es können gleichwertige Erzeugnisse
alternativ angeboten werden. Auf jeden Fall sind die
angebotenen Fabrikate mit Typenbezeichnungen zu
benennen. Werden bei Angebotsabgabe keine vom LV
abweichenden Fabrikate benannt, so ist das Fabrikat
lt. Leitfabrikat bindend.

Zur Ausführung kommen ausschließlich DIN-gerechte, dem
neuesten Stand der Technik entsprechende
Baustoffe und Bauteile, die handelsüblich sind und
über ein bauaufsichtliches Prüfzeugnis verfügen. Der AN
hat dies auf Verlangen nachzuweisen.

Der Auftragnehmer hat dem Auftraggeber ohne besondere
Vergütung für die Verwendung seiner Leistungen
erforderliche Bedienungsanleitungen, Wartung- und
Pflegehinweise zu übergeben, und zwar spätestens bei
der Abnahme, ebenso wie Übereinstimmungsnachweise,
Zulassungsbescheinigungen etc.

Der Auftragnehmer ist hinsichtlich der von ihm
erbrachten Leistungen - soweit erforderlich - dazu
verpflichtet,
das Bedienpersonal des Bauherrn und das Personal des
Auftraggebrs einzuweisen und einzuarbeiten.

Für die Arbeiten gelten

- die derzeit gültigen DIN Vorschriften,
- die VOB (Teil B+C)
- baupolizeiliche und berufsgenossenschaftliche
Auflagen
- behördliche Auflagen
- BbgBO
- Verordnung über Arbeitsstätten (ArbStättV)
- Unfallverhütungsvorschriften (DGUV)
- Gesetz zur Einsparung von Energie und zur Nutzung
erneuerbarer Energien zur Wärme- und
Kälteerzeugung in Gebäuden (GEG)
- die DVGW-Regelwerk
- VDE-Vorschriften
- VDI-Richtlinien
- die Erlasse des Landesamtes für Gesundheit und
Sicherheit (LaGetSi)
- die BaumSchVO

Nach Beendigung der Baumaßnahme sind die
Grundstücksflächen in den ursprünglichen Zustand
zurückzusetzen. Für Schäden hat der AN aufzukommen.

4.2 Maße, Toleranzen:

Für die Ausführung der Arbeiten gelten die
entsprechenden DIN-Vorschriften. Maßtoleranzen im
Hochbau
DIN 18201, 18202 und 18203.

4.3 Bauleiter/Bauüberwachung

Der Auftragnehmer hat nach den entsprechenden Vorgaben
einen verantwortlichen Bauleiter für diesen
Leistungsbereich als Fachbauleiter im Sinne der BbgBO
zu stellen und während der gesamten Dauer seiner
Leistungen als Ansprechpratner bereitzuhalten. Sein
Name ist dem Auftraggeber schriftl. mitzuteilen. Dem
Fachbauleiter obliegen insbesondere die in § 56 BbgBO,
Abs. 1 geforderten Überwachungen der Schutz- u.
Sicherungsmaßnahmen.

Eine Baubesprechung findet 1x wöchentlich statt, alle
Firmen müssen hierbei anwesend sein.

4.4 Bauablauf / Bauzeitenplan

Die Arbeiten sind vom Auftragnehmer in den gesetzten
Fristen auszuführen. Die Reihenfolge für die zu
sanierenden Bereiche erfolgt nach Vorgabe der
Bauüberwachnung und muss zwingend spätestens vor
Beginn der Arbeiten mit dem Auftraggeber bzw. mit der
Bauüberwachung abgestimmt werden. Tage, an
denen aufgrund von extremen Witterungsbedingungen
nicht gearbeitet werden kann, müssen schriftlich
angezeigt werden und führen zu einer verlängerten
Bauzeit.

4.5 Abnahme

Die Abnahme hat förmlich zu erfolgen und ist vom AN
nach Fertigstellung seiner Leistung zu beantragen.
§12 Nr. 5 der VOB/B wird ausdrücklich ausgeschlossen.
Für später unzugängliche Teile hat der AN den AG
rechtzeitig zur technischen Abnahme aufzufordern. Die
technische Abnahme führt die rechtlichen Wirkungen
einer Abnahme nicht herbei, sondern bereitet die
spätere endgültige Abnahme erst vor. Die rechtlichen
Abnahmewirkungen treten erst ein, wenn das
Gesamtwerk nach §12 Nr. 1 oder selbständige
Teilleistungen nach §12 Nr.2 VOB/B abgenommen sind.

4.6 Gewährleistung

Die Gewährleistungsfrist für die vom Auftragnehmer zu
erbringende Leistung beträgt 4 Jahre, für
elektromotorische Teile zwei Jahre.

5. Vergütung, Umlagen

Bauwasser/ Baustrom wird auf dem Grundstück zur
Verfügung gestellt. Die Entsorgung von Schutt- und
Verpackungsmaterial erfolgt durch den Verursacher in
regelmäßigen Abständen, mind. 1x pro Woche.

6. Vertragsgrundlage

VOB Teile B+C, LV, Baupläne, ABau, Rahmenterminplan/
Bauzeitenplan der Architekten.

7. Besondere Vertragsbedingungen

7.1 Mitarbeiter

Der AN hat seine Mitarbeiter zur Benutzung der
Bautoilette/ zugewiesenen Handwerker-Toilette
aufzufordern.
Ein Alkoholverbot für alle am Bau tätigen Mitarbeiter
gilt als vereinbart. Bei Zuwiderhandlung wird ein
Baustellenverbot ausgesprochen. In der Wohnung und dem
gesamten Wohnhaus besteht striktes
Rauchverbot.

7.2 Arbeitszeiten

Die Regelarbeitszeit ist Montag bis Freitag von 7:00
bis 19:00 Uhr, Samstag von 9:00 bis 16:00 Uhr. Bis
spätestens 20 Uhr (bzw 17:00 Uhr am Samstag) muss das
Gelände verlassen werden. Längere
Arbeitszeiten müssen rechtzeitig beantragt und vom
Bauleiter des AG genehmigt werden.

7.3 Baustellensicherung

Die Maschinen und Geräte sind gegen Zugriff Unbefugter
zu sichern. Die Zugänge der Baustelle sowie
Öffnungen in der Umzäunung sind bei Feststellung und
Verlassen der Baustelle zu schließen.

7.4 Baustellenreinigung

Die Baustelle ist sauber zu halten. Schutt und Abfälle
sind zu sammeln und regelmäßig und
eigenverantwortlich, mind. 1x wöchentlich, zu
entsorgen. Verschmutzungen des Baugeländes und
öffentlicher Verkehrsflächen durch den AN sind auf
seine Kosten zu beseitigen.
Kann Bauschutt und sonstiger Müll keinem AN eindeutig
zugeordnet werden, werden die Kosten zur
Beseitigung des Bauschutts und Mülls ohne weitere
Ankündigung zu gleichen Teilen auf die zu diesem
Zeitpunkt am Bau tätigen AN-Firmen verteilt.

Baubegehungen sind vor Angebotsabgabe mit dem AG oder
der Bauleitung zu vereinbaren. Der AN erklärt,
sich vor Angebotsabgabe von allen örtlichen und
sonstigen Verhältnissen, auch im Zusammenhang mit der
Durchführung seiner Arbeiten, genau unterrichtet zu
haben.

Eine zentrale Baustelleneinrichtung ist auf der
Baustelle nicht vorgesehen. Der individuelle Bedarf
des AN ist
bei der Bauleitung anzumelden. Stellplätze für
Container sowie Lagermöglichkeiten sind auf dem
Grundstück
begrenzt vorhanden. Eine Zuweisung der Flächen erfolgt
durch die Bauleitung.

7.5 Bautagesberichte

Bautagesberichte (Bautagebuch) sind der örtlichen
Bauüberwachung regelmäßig, spätestens bei der
nächsten Baubesprechung, vom AN zur Kenntnisnahme
vorzulegen. Die Bautagesberichte haben alle
relevanten Angaben zu enthalten.

### Titel 01 Abbruch-, Zimmerer-, Maurer-, Putz-, Fli

#### Bereich 01.01 Bauvorbereitung

**01.01.1 Baustelleneinrichtung**
Baustelleneinrichtung

Einrichten, Vorhalten über die vereinbarte
Leistungszeit, sowie
Räumen der Baustelle und Wiederherstellen des Geländes
einschl. Ent-fernen von Verunreinigungen, mit
folgenden in den
Pauschal-Preis einzurechnenden Leistungen:

- Lagerraum, Werkstatt, Magazin, ggf. Unterkunft/
Aufenthaltsraum für Beschäftigte
- Maschinen, Geräte, Hilfsmittel
- Material
- Vorhaltekosten
- Lohnkosten
- Personalkosten
- Schuttentsorgung/ Container

Geräte, Werkzeuge und sonstige Betriebsmittel, die zur
vertragsgemäßen Erfüllung der Bauleistung erforderlich
sind,
auf die Baustelle bringen, bereitstellen und nach
Beendigung
der Arbeiten abtransportieren.

Einzukalkulieren sind die baubehördlichen bzw.
berufsgenossenschaftlich erforderlichen
Aufenthaltsbereiche
und die Einholung aller für die Baustelleneinrichtung
und den
Baubetrieb erforderlichen Genehmigungen und Gebühren.
Menge: 1,000 psch

**01.01.2 Baustellen WC**
Baustellen-WC liefern, vorhalten, 1x wöchtl. reinigen,
nach
Beendigung der Arbeiten abtransportieren.

Baustellen WC auch für Fremdgewerke nutzbar.

Vorhaltezeit: 10 Wochen
Menge: 1,000 psch

**01.01.3 Baustellen-WC, vorhalten, Wochen**
Baustellen-WC verlängerte Vorhaltung über die
vereinbarte
Leistungszeit hinaus.
Menge: 1,000 Wo

**01.01.4 Fenster und Fensterbänke und HK schützen**
Bestandsfenster, Fensterbänke und HK schützen über die
gesamte Bauzeit von ca. 10 Wochen.
Menge: 1,000 psch

**01.01.5 Fußboden mit Folie/Platte abdecken**
Fußboden schützen durch das Abdecken mit Material, das
keine Schwitzwasserbildung hervorruft und darüber mit
dicht gestoßenen Schal- oder Holzspanplatten; incl.
wieder Entfernen der Abdeckung nach Abschluss der
Bauleistungen..
Einbauort: TH, Bad
Menge: 25,000 m²

**01.01.6 Stundensatz Facharbeiter**
Arbeiten, welche nicht in den Positionen erfaßt sind
und gegen Nachweis, auf besondere Anweisung der
Bauleitung zur Ausführung kommen:
Facharbeiter
Menge: 1,000 h

**01.01.7 Stundensatz Helfer**
Arbeiten, welche nicht in den Positionen erfaßt sind
und gegen Nachweis, auf besondere Anweisung der
Bauleitung zur Ausführung kommen:
Bauhelfer
Menge: 1,000 h

#### Bereich 01.02 Abbruch- und Rückbauarbeiten

**01.02.1 Ofenfundament (Beton, unbew.) abbrechen**
Ofenfundamentaus unbewehtem Beton abbrechen, incl.
Schuttbeseitigung und Deponiegebühr.
Größe bis l/b: 1,00/0,60 m
Die ordnungsgemäße Entsorgung ist nachzuweisen.
Dicke unbew. Beton: bis 10 cm
Menge: 4,000 St

**01.02.2 Türüberdeckungen erhöhen, d bis 20 cm**
Türüberdeckungen von nicht normgerechten Türanlagen
zum Einbau von normgerechten Türen in der Höhe wie
folgt verändern:
- Putzbereich einschneiden und abschlagen
- Überdeckung ausbauen
- Flächen von Mörtel und losen Bestandteilen säubern
und annässen
- Auflager vorbereiten
- KS-Sturz einbauen
- Schlitze zwischen den Sturzträgern schließen
- zum aufgehenden Mauerwerk übermauern und verkeilen,
incl. Schuttbeseitigung.
Die Leistung versteht sich incl. Ausstemmarbeiten für
Höherlegung der Türöffnung sowie aller erf.
Abstützmaßnahmen.
Wanddicke : bis 20 cm
Alte Türhöhe: ca. 1,75 m
Neue Türhöhe: 2,010 m
Menge: 1,000 St

**01.02.3 Innentüren ausbauen u. entsorgen**
Ausbauen von Innentüren aus Holz mit Blendrahmen bzw.
Türfutter, in verschiedenen Größen, incl. Verladen in
Container, Abfuhr und Kippgebühren.
Die ordnungsgemäße Entsorgung ist nachzuweisen!
Größe: bis 1,00/ 2,20 m
Ort:
Menge: 7,000 St

**01.02.4 Wohnung entrümpeln**
Entrümpeln der Wohnung von Sperrmüll aller Art
aus dem Gebäude und vom Gelände räumen (Schränke,
Tische, Stühle, etc.), Rückbau von Altbestand.
Gardienen
an Fenstern und Duschgriffe im Bad. Kleinstmengen.
incl. Schuttbeseitigung zum Container und Abtransport.
Geschoßanzahl: 1
Die ordnungsgemäße Entsorgung ist nachzuweisen.
Menge: 0,500 m³

**01.02.5 Wandfliesen abschlagen**
Abschlagen von Wandfliesen verschiedener
Formate, incl. Schuttbeseitigung in den Container;
einschl. Abfuhr mit Kippgebühren.
Die ordnungsgemäße Entsorgung ist nachzuweisen!
Ort: Bad/ Küche
Menge: 23,000 m²

**01.02.6 Kunstharzbeschichtung entf.**
Aufnehmen alter Kunstharzbeschichtungen einschl. der
darunter befindlichen Dielung, d= 35 mm, incl. fördern
des
Materials in den Container, Abtransport und
Kippgebühren.
Die ordnungsgemäße Entsorgung ist nachzuweisen!
Ort: Bad
Menge: 5,000 m²

**01.02.7 Bodentürschwellen zurückbauen**
Holzschwellen Türen zurückbauen
l/b: bis 1000/240 mm
Menge: 7,000 St

**01.02.8 Fußbodenbretter entfernen**
Fußbodenbretter (Dielung) einschl. Sockelleisten
entfernen und entsorgen.
Die ordnungsgemäße Entsorgung ist nachzuweisen!
Dielung: d=30 mm
Ort: Wohnraüme, Küche
Menge: 68,000 m²

**01.02.9 Unterdecke entf.**
Unterdecken bestehend aus Putz mit Putzträgermaterial
und Holzschalung,abbrechen und fachgerecht entsorgen.
Die ordnungsgemäße Entsorgung ist nachzuweisen!
Menge: 6,000 m²

#### Bereich 01.03 Zimmererarbeiten

**01.03.1 Deckenbalkenlagen Höhenausgleich**
Deckenbalkenlagen-Höhenausgleich durch Auffüttern der
Deckenbalken mit Latte/ Bohle.
Balkenabstand : ca. 90 cm
Ausgleichshöhe: bis 5 cm
Menge: 73,000 m²

**01.03.2 Unterboden Spanplatte,NF, P4, auf Balken**
Unterboden aus Flachpresspanplatte P 4, mit Nut und
Feder, kreuzweise verlegt, verleimt und schubfest
verschraubt oder vernagelt, auf vorh. Deckenbalken,
incl. der Lieferung und Verlegung von Randdämmstreifen
und von Trittschalldämmstreifen im Bereich der
Holzbalken.
Plattentyp: P 4 nach DIN EN 13986
Plattendicke : 2x 16 mm
Einbauort: Wohnräume, Küche
Angeb. Fabrikat : '.........'
Menge: 68,000 m²

**01.03.3 Unterboden Spanplatte,NF, P5, auf Balken**
Unterboden aus Flachpresspanplatte P 5, mit Nut und
Feder, kreuzweise verlegt, verleimt und schubfest
verschraubt oder vernagelt, auf vorh. Deckenbalken,
incl. der Lieferung und Verlegung von Randdämmstreifen
und von Trittschalldämmstreifen im Bereich der
Holzbalken.
Plattentyp: P 5 nach DIN EN 13986
Plattendicke : 2x 16 mm
Einbauort: Bad
Angeb. Fabrikat : '.........'
Menge: 5,000 m²

#### Bereich 01.04 Maurer- und Trockenbauarbeiten

**01.04.1 Öffnungen bei- und zumauern**
Bei- und Zumauern von Öffnungen (Fenstern, Türen, etc.)
mit Mauerziegeln nach DIN 105, HLz 8 /0,8/ II, die
neuen Wandteile sind sauber mit dem vorhandenen
Mauerwerk zu verzahnen und anzugleichen.
Mauerdicke: bis 30,0 cm
Größe : bis 0,6 m3
Ort: Zimmer 3 - Zugang TH
Menge: 0,600 m³

**01.04.2 Mauerwerksanschlußschienen**
Mauerwerksanschlußschienen für den Anschluss des
Mauerwerks an angrenzende Bauteile liefern und
einbauen.
Angeb. Fabrikat:
Menge: 5,000 m

**01.04.3 KS-Sturz, d=11,5 cm, L=1,10 m**
KS-Sturz für Innenmauerwerk liefern und einbauen.
Sturzdicke: 11,5 cm
Sturzhöhe: 11,3 cm
Länge: 110 cm
Menge: 1,000 St

**01.04.4 GK-Decke, abgehängt, 1x15, o. Dämmung**
Gipskarton-Decke, abgehängt, bestehend aus:
- Unterkonstruktion aus einem Tragrost aus
Stahlprofilen als
Grund- und Tragprofil
- Bekleidung aus Gipskartonbauplatten; Plattenfugen und
Schraubköpfe versspachtelt; als Grundlage für Maler-
und
Tapezierarbeiten (Q3), einschl. der Anschlüsse an
angrenzende
Bauteile, sowie deren dauerelastischer Versiegelung.
vorh.Deckenkonstruktion: Holzbalkendecke
Profile: CD 60/27/06; UD 28/27/06
Beplankung: 15 mm GKB
Ort: Bad
Angeb. Fabrikat:
Menge: 6,000 m²

**01.04.5 Gipskartonverkofferungen, GKBI**
Verkofferungen aus Gipskartonplatten für Rohrleitungen
und dergl., an Wänden, und Decken, incl. der
erforderlichen Unterkonstruktionen aus Latten oder
Metallprofilen, nach Herstellervorschrift einbauen,
einschl. Lieferung und Einbau von Kantenschutzschienen
an allen Ecken und Kanten,
Oberfläche malerfertig verspachtelt. Die Hohlräume
sind mit loser Mineralwolle satt auszustopfen, die
Koffer an ihren Anschlüssen zu den Wand- und
Deckenflächen abrißsicher mit Glasfaserstreifen oder
anderem geeigneten Material zu überspannen, einschl.
der dauerelastischen Verfugung.
Aufmaß : Abwicklungsfläche in m2
Beplankung: 12,5 mm GKBI
Ort: Küche
Menge: 3,000 m²

**01.04.6 Eckausbildung**
Ecke (Kante), recht- oder stumpfwinkelig ausbilden,
incl. Eckschutzschiene.
Menge: 2,000 m

**01.04.7 Revisionsklappe20 x 25 cm**
Revisionstür Serviceklappe zur Inspektion und
Abdeckung,
Magnetverschluss, weiß.
Größe b/h: 20/25 cm
Menge: 1,000 St

#### Bereich 01.05 Putzarbeiten

**01.05.1 Kalkputz abschlagen**
Kalkputz an Wänden abschlagen und entsorgen, Löcher
ausfüllen. Die Wände vollflächig reinigen und mit einer
Haftemulsion behandeln.
Menge: 2,000 m²

**01.05.2 Putzrisse**
Putzrisse abgetreppt entsprechend Mauerwerksverband
oder horizontale/ vertikale Risse in Wänden und Decken
wie folgt sanieren:
- beidseitiger Putzeinschnitt entsprechend des
Rissverlaufes
- Putz entsprechend des Rissverlaufes ca 60 cm breit
abstemmen und entsorgen
- Streckmetall über Riss gedübelt
- Verputzen mit Kalkmörtel, Anarbeitung an vorh.
Putzflächen
Oberfläche : abgerieben und gefilzt, Q 3
Menge: 30,000 m

**01.05.3 Putz auf Altbauwände**
Putzen von Kleinflächen, wie zugemauerte Fenster-,
Türöffnungen und raumhohe große Installationsschlitze,
einschl dem Abschlagen von losen Putzflächen incl.
Anpassung an vorhandenen Putz, einschl. Gerüst.
Einzelgröße bis 5 m2.
Oberfläche : abgerieben und gefilzt, Q 3
Putzdicke: bis 3 cm
Menge: 5,000 m²

**01.05.4 Eckschutzleisten, verzinkt, Innenputz**
*** Bedarfsposition ohne GB
Verzinkte Eckschutzleisten für Innenputz liefern und
an allen Ecken und Kanten lotrecht einbauen.
Menge: 1,000 m

**01.05.5 Schlitze nachträglich schließen**
Schlitze in Wänden und Decken nachträglich schließen
und entsprechend der vorhandenen Oberflächenstruktur
verputzen.
Schlitzbreite: bis 80 mm
Schlitztiefe : 50 mm
Menge: 30,000 m

#### Bereich 01.06 Malerarbeiten

**01.06.1 Mineralischen Anstrich entfernen und entsorgen**
Mineralischen Anstrich an Decken und Wänden durch
Abwaschen und Abbürsten bis zum tragfähigen Untergrund
entfernen. Flächen entstauben. Anfallende Stoffe
entsorgen.
Menge: 76,000 m²

**01.06.2 Vorhandene Wandbekleidung entfernen und entsorgen**
Tapeten oder Raufaser (mit Anstrich), einschließlich
Makulatur- und Kleisterresten restlos entfernen und
nach Vorschrift entsorgen.
Anzahl der Lagen: bis 3 Lagen
Menge: 204,000 m²

**01.06.3 Wand- und Deckenflächen reinigen und grundieren**
Innenwand- bzw. -deckenflächen vollflächig
reinigen, mit einer Haftemulsion (Grundierung und
Verfestigung des vorh. Putzes) vorbehandeln.
In den Angebotspreis einzurechnen ist das Schützen der
vorh. Fenster und Türen durch abkleben mittels
selbstklebender Folie. Die Folie ist nach
Fertigstellung der Sanierungsarbeiten abzunehmen und
nach Wahl des AN zu entsorgen.
Menge: 280,000 m²

**01.06.4 Fugenverschluß, innen, Acry**
Fugenverschluß in Innenräumen, einschl. Vorreinigung
und Hinterfüllung der Fugen.
Fugenbreite : 6-8 mm i.M.
Fugendichtmasse: Acryl
Fugenfarbe : nach Wahl des AG
Menge: 220,000 m

**01.06.5 Spachtelung u. schleifen Wand- u. Deckenflächen**
Spachtelung und schleifen der vorbereiteten und
grundierten
Innenflächen, bis zur Glätte.(Q3)
Fabrikat: Brillux Handspachtel LF 1884, o.glw.
Angeb. Fabrikat: '.........'
Menge: 280,000 m²

**01.06.6 Streichmakulaturbeschichtung**
geputzte, lufttrockene Flächen aus Kalkmörtelputz,
Kalkmörtelputz mit Gipszuschlag, Gipsputz und
Betonflächen
zur Vorbehandlung für Tapezierarbeiten.
Fabrikat: Brillux Makulatur 482, o.glw.
Angeb. Fabrikat: '.........'
Menge: 270,000 m²

**01.06.7 Malervlies 40g**
Malervlies, stoßfest, strapazierfähig,
rissüberbrückend, frei von PVC, Weichmachern,
Lösungsmitteln und Glasfaser, liefern und gemäß
Klebeanleitung des Herstellers an Wänden und Decken
verkleben.
Einbauort:
Gewicht: ca. 40 g/m2
Fabrikat: Erfurt-Variovlies A 40, o.glw.
Angeb. Fabrkat: '.........'
Menge: 270,000 m²

**01.06.8 Beschichtung,Malervlies, Wände**
Beschichtung auf vorbeschriebenem Malervlies nach
Herstellervorschrift, deckend, mit lösemittel- und
weichmacherfreiem Anstrichsystem wie folgt:
- Grundbeschichtung
- Zwischenbeschichtung
- Schlußbeschichtung
Nassabriebbeständigkeit gem. DIN EN 13300: Klasse 1
Glanzgrad der Ausführung: matt
Farbe : weiß
Fabrikat: Brillux Sensocryl ELF, o.glw.
Angeb. Fabrikat: '.........'
Menge: 199,000 m²

**01.06.9 Beschichtung,Malervlies, Decken**
Beschichtung auf vorbeschriebem Malervlies nach
Herstellervorschrift, deckend, mit lösemittel- und
weichmacherfreiem Anstrichsystem wie folgt:
- Grundbeschichtung
- Zwischenbeschichtung
- Schlußbeschichtung
Nassabriebbeständigkeit gem. DIN EN 13300: Klasse 3
Glanzgrad der Ausführung: matt
Farbe : weiß
Fabrikat: Brillux Sensocryl ELF, o.glw.
Angeb. Fabrikat: '.........'
Menge: 71,000 m²

**01.06.10 Anstrich, innen, Wände**
Anstrich auf Beton, Gipsputz, Gipskartonplatten und
Kalkmörtelputz mit einem lösemittel- und
weichmacherfreiem Anstrichsystem, weiß oder leicht
getönt, an Wänden, einschl. erf. Grundierung, nach
Herstellervorschrift, bis zur vollständigen Deckung.
Nassabriebbeständigkeit gem DIN EN 13300: Klasse 1
Glanzgrad der Ausführung: matt
Ort: Bad
Fabrikat: Brillux Sensocryl ELF, o.glw.
Angeb. Fabrikat: '.........'
Menge: 5,000 m²

**01.06.11 Anstrich, innen, Decken**
Anstrich auf Beton, Gipsputz, Gipskartonplatten,
und Kalkmörtelputz mit einem lösemittel- und
weichmacherfreiem Anstrichsystem, weiß oder
leicht getönt, an Decken, einschl. erf. Grundierung,
nach Herstellervorschrift, bis zur vollständigen
Deckung.
Nassabriebbeständigkeit gem DIN EN 13300: Klasse 3
Glanzgrad der Ausführung: matt
Ort: Bad
Fabrikat: Brillux-Dolomit ELF, o.glw.
Angeb. Fabrikat: '.........'
Menge: 5,000 m²

**01.06.12 Heizkörper Lackieren, weiß**
bauseitig vorhandene Heizkörper reinigen, Schadstellen
entrosten, schleifen, grundieren und neu lackieren.
Größe b/h/t: bis 1200/600/150 mm
Farbe: weiß
Fabrikat: Brillux, o.glw.
ngeb. Fabrikat:
Menge: 5,000 St

**01.06.13 Lackieren Heizungsrohre weiß**
*** Bedarfsposition ohne GB
bauseitige Heizungsrohre grundieren und streichen incl.
Abklebearbeiten der Befestigungsschellen.
Angeb. Fabrikat : '.........'
Menge: 160,000 m

#### Bereich 01.07 Fliesen-und Plattenarbeiten

**01.07.1 Wand- und Bodenflächen reinigen und grundieren**
Innenwand- und Bodenflächen vollflächig reinigen und
grundieren zur Aufnahme des nachstehenden
Fliesenbelages.
In den Angebotspreis einzurechnen ist das Schützen der
vorh. Fenster und Türen durch abkleben mittels
selbstklebender Folie. Die Folie ist nach
Fertigstellung der Arbeiten abzunehmen und
nach Wahl des AN zu entsorgen.
Menge: 37,000 m²

**01.07.2 Übergänge Wand/Wand und Wand/Boden, Anschluss- und Bewegungsfugen mit Dichtband 20 mm überdecken**
Abdichten dr Eckbereiche Wand/Wand und Wand/Boden,
Anschluss- und Bewegungsfugen mit hoch reißfestem und
dehnfähigem Dichtband, zugelassen für die
Wassereinwirkungsklassen W0-I bis W3-I sowie W1-B bis
W3-B gemäß DIN 18534. Dazu wird das Dichtband in das
gleichmäßig aufgezogene Abdichtmaterial eingelegt und
vollsatt
eingedrückt, sodaß keine Lufteinschlüsse verbleiben.
Anschließend wird das Dichtband mit dem
Abdichtungsmaterial
für die Wand- und Bodenfläche überdeckt.
Fabrikat: ARDEX SK 12 TRICOM Dichtband 120, o.glw.
Angeb. Fabrikat/ Typ:
Menge: 16,000 m

**01.07.3 Anschlüsse und Durchdringungen abdichten**
Zulage für Anschlüsse an Durchdringungen in Boden- und
Wandbereichen fachgerecht abdichten
Menge: 5,000 St

**01.07.4 Wand- und Bodenflächen abdichten**
Wand- und Bodenflächen der Wassereinwirkungsklassen
Wo-I
mit Polymerdispersions-Verbundabdichtung abdichten.

Wand- und Bodenflächen der Wassereinwirkungsklassen
Wo-I
gmäß DIN 18534 mit einkomponetiger und
gebrauchsfertiger,
rissüberbrückender, lösemittelfreier, tropffreier,
Spachtel- sowie
roll- und streichfähiger Polymerdispersions-Abdichtung
im
Verbund mit keramischen Fliesen und Platten abdichten.
Die
Abdichtung ist auf den in den orherigen Positionen
vorbereitetemUntergrund in zweimaliger Applikation
aufzutragen. Der zeite Auftrag ist in einer
Kontrastfarbe
auszuführen und vor dem Auftrag muss die erste Schicht
ausreichend erhärtet sein. Die gesamte
Trockenschichtdicke
der Abdichtung muss gemäß DIN 18534, Stand Juli2017,
mindestens 0,5 mm betragen. Rissgefährdete Übergänge
werden im System mit Dichtmanschetten, Dichtformteilen
und
Bändern überbrückt.
Fabrikata. ARDEX S 1-K Dichtmasse, o. glw.
Angeb. Fabrika:
Menge: 26,000 m²

**01.07.5 Zulage: Kontrastfarbe für zweite Abdichtungsschicht**
Zulage für 2K-PU Abdichtung. Einfärben der zweiten
Abdichtugsschicht mit Kontrastfarbe.
Fabrikata. ARDEX S 1-K Dichtmasse, o. glw.
Angeb. Fabrikat:
Menge: 26,000 m²

**01.07.6 Fliesen Boden- und Wandfläche liefern und verlegen**
Lieferung und Verlegung von Fliesen im Dünnbettmörtel
incl.
Verfugung. Inkl. Bekleidung Badewanne 2-seitig mit
Fliesen und
Revisionsklappe aus Fliesen.
Wandflächen nur Fliesenspiegel h= 0,60 m
Einbauort: Küche
Angeb. Farikat : '.........'
Materialpreis: bis 20 _/m² und
Größe:  bis 30x60 cm
Bemusterung: Bauherr
Menge: 37,000 m²

**01.07.7 Liefern und verlegen von Sockelfliesen ca. 6 cm als Zuschnitt**
Liefern und verlegen von Sockelfliesen ca. 6 cm als
Zuschnitt
mit den gleichen Fliesen wie Boden. Incl. Verfugung.

Flächen an denen keine Wandfliesen sind.

Angeb. Farikat : '.........'
Menge: 13,000 m

**01.07.8 rahmenlose Fliesenabdeckung**
Lieferung und Einbau einer rahmenlosen, unsichtbaren
Fliesenabdeckung (Magnetbasis), 20/25 cm
Angeb. Fabrikat:
Menge: 1,000 St

**01.07.9 Silikon**
Komplettes Bad Silikon anbringen an Waschtisch, WC,
Wanne,
Duschkabine, sowie Boden und Wände in Ixel-Bereichen.
Silikonverfugung fachgerecht herstellen incl. ggf.
Hinterfüllmaterial. Farbton in Abstimmung mit dem
Bauherren,
passend zum Bestand/ Fuge Fliesen.
Menge: 42,000 m

**01.07.10 Eckschutzschienen PVC**
Fliesenkantenschutzschienen aus PVC an Eckbereichen
bzw.
an den Fliesenkanten.
Menge: 26,000 m

#### Bereich 01.08 Bodenbelagsarbeiten

**01.08.1 Unterboden reinigen**
Unterboden von groben Verschmutzungen durch Bauschutt,
Mörtel- und Farbreste reinigen.
Menge: 58,000 m²

**01.08.2 Vollflächige Spachtelung (Dielung/ Holz)**
Vollflächiges Spachteln von Untergründen aus Holz mit
geeigneter, vom Hersteller des Bodenbelages
empfohlender
Spachtelmasse, incl. des Ausgleichens von geringen
Unebenheiten.
Dicke: 2,0 - 5,0 mm
Ort: Küche
Angeb. Fabrikat:
Menge: 58,000 m²

**01.08.3 Bodenbelag PVC, 2,5 mm**
Elastischer, heterogener Design-Bodenbelag aus PVC gem.
DIN EN ISO 10582 mit Glasvliesarmierung, umlaufend
gefaste
Kanten, mit werkseitigem Oberflächenschutz, einschl
Verfugung, einschl. Grundreinigung und Einpflege
(2-malige Beschichtung) des Belages (Mittel zur
Einpflege nach Empfehlung des Herstellers).
liefern und nach Herstellervorschrift einbauen
Untergrund: Holz-Spanplatte
Farbe : nach Standardkollektion
Einstufung DIN EN 10874: Klasse 23
Geforderte Baustoffkl. DIN 4102-1: B 1
(schwerentflammbar)
Stuhlrolleneignung: nach DIN EN 12529 Typ W
antistatisch : ja
Rutschhemmung gem. BGR 181: R 9
Ausführung : Planken, 20 x 120 cm
Belagdicke : 2,5 mm
Angeb. Fabrikat Kleber:
Fabrikat Belag: Tarkett, I.D. Inspiration Naturals 55,
o.glw.
Angeb. Fabrikat Belag :
Menge: 58,000 m²

**01.08.4 Sockelleiste, Holz massiv, lasiert, 18/76 mm**
Sockelleiste, Holz massiv, farbbeschichtet, gedübelt
und geschraubt, mit abgerundeter Kante, liefern und
einschl. aller erf. Gehrungsschnitte an Innen- und
Außenecken sowie der erf. Befestigungsmittel nach
Herstellervorschrift einbauen, einschl. der
dauerelastischen Verfugung der Wand- und
Bodenanschlüsse .
Holzart: Fichte, Kiefer
Farbe: farbbeschichtet nach Wahl des AG
Querschnitt: 18/76 mm
Fabrikat: HOCO-Leisten, Profiltyp 606, o.glw.
Angeb. Fabrikat: '.........'
Menge: 67,000 m

**01.08.5 Messingschienen, als Zulage**
Zulage für Messingschienen an Türen und Durchgängen,
zur Befestigung des Linoleum- bzw. PVC-Belages.
Menge: 6,000 m

#### Bereich 01.09 Tischlerarbeiten

**01.09.1 Erneuerung der Türschwellen aus Holz**
Erneuerung der Türschwellen aus Holz in Anlehnung
an den Bestand
Ort: WE-Tür
Wandstärke: bis 30 cm
Menge: 1,000 St

**01.09.2 Wohnungseingangstür, kompl., Lack-besch, 1010/2010**
Wohnungseingangstür mit Türfutter aus Holz, 1-flg.,
Oberfläche
mit Spezial-Holzfaserhartplatte abgesperrt und mit
2-Komponenten-Lack fertig beschichtet, dicht- und
selbstschließend, mit Obentürschließer liefern und
einbauen.
(Fabrikat Obentürschließer: GEZE, o.glw.)
Einlage Vollspanplatte, Einschlag überfälzt, mit
umlaufender
Falzdichtung, Anschlag als Flügeltür mit vernickeltem
Einbohrband.
Oberfläche: werkseitig endbehandelt
Beschlag: Sicherheits-Wechselgarnitur (innen Klinke,
außen Knauf) mit PZ-Schloss und PZ;
Sicherheits-Schließblech, 3-fach verstärkte, verdeckt
liegende Türbänder, 5-fach-Verriegelung, kugelgelagert.
Farbe: nach Wahl des AG
Mechanische Beanspruchung: E (starke Beanspruchung)
Einbruchhemmung: WK 2
Gewändeanschluss: Mauerwerk
Maulweite: bis 400 mm
Fabrikat Beschläge: FSB, oder gleichwertig
Farbe : nach Wahl des AG
RBLM : B/H: 1010/2010 mm
Angeb. Fabrikat:
Menge: 1,000 St

**01.09.3 Weitwinkelspion für Tür**
Weitwinkelspion für Wohnungseingangstür liefern und
einbauen.
Angeb. Fabrikat:
Menge: 1,000 St

**01.09.4 Innentür,kompl.,Lack-besch. 635/2010**
Innentür mit Holzfutter,glatt, Oberfläche mit Spezial-
Holzfaserhartplatte abgesperrt und mit 2-Komponenten-
Lack fertig beschichtet, Einlage Röhrenspanplatte,
Einschlag überfälzt, mit umlaufender Falzdichtung,
Anschlag als Flügeltür mit vernickeltem Einbohrband,
mit BB-Zimmertür-Einsteckschloß, einschl. Beschläge
(HEWI, o.glw.) mit WC-Garnitur.
Einbauort: WC
Farbe : nach Wahl des AG
Türblattdicke : ca. 40 mm
Maulweite: bis 150 mm
Baurichtmaß : 635/2010
Fabrikat: Güstrower, o.glw.
Angeb. Fabrikat :
Menge: 1,000 St

**01.09.5 Innentür,kompl.,Lack-besch. 885/2010**
Innentür mit Holzfutter,glatt, Oberfläche mit Spezial-
Holzfaserhartplatte abgesperrt und mit
2-Komponenten-Lack
fertig beschichtet, Einlage Röhrenspanplatte, Einschlag
überfälzt, mit umlaufender Falzdichtung, Anschlag als
Flügeltür mit vernickeltem Einbohrband, mit
BB-Zimmertür-
Einsteckschloß, einschl. Beschläge (HEWI, o.glw.)
Farbe : nach Wahl des AG
Türblattdicke : ca. 40 mm
Maulweite: bis 150 mm
Baurichtmaß : 885/2010 mm
Einbauort: OG
Fabrikat: Güstrower, o.glw.
Angeb. Fabrikat :
Menge: 2,000 St

**01.09.6 Innentür,kompl.,Lack-besch. 885/2010**
Innentür mit Holzfutter wie vor, jedoch:
Maulweite: bis 280 mm
Baurichtmaß : 885/2010 mm
Fabrikat: Güstrower, o.glw.
Angeb. Fabrikat :
Menge: 3,000 St

**01.09.7 Kunststofffenster Wartung**
Bestands-Kunststofffenster gang- und schließbar machen,
die Arbeiten umfassen:

- Funktionsprüfung der Fenster (Flügel und Rahmen)
- Leichtgängigkeit der Flügel in Dreh- und Kippfunktion
überprüfen
- bewegliche Beschlagteile mit einem harz- und
säurefreien Öl
oder Fett behandeln
- Justieren der Fensterflügel über Beschlagsjustierung
- Prüfen der Dichtigkeit Flügel-Rahmen
- Prüfen Zustand Gummi bei gleichzeitiger Pflege mit
geeignetem Pflegemittel
- Prüfen Zustand/ Lage der Gummi der feststehenden
Verglasung
Größe b/h: bis 1,70/1,15 m
Menge: 2,000 St

**01.09.8 Kunststofffenster Wartung**
Bestands-Kunststofffenster gang- und schließbar
machen, wie
vor, jedoch:
Größe b/h: 0,60/0,60 m
Menge: 1,000 St

**01.09.9 Kunststofffenster Wartung**
Bestands-Kunststofffenster gang- und schließbar
machen, wie
vor, jedoch:
Größe b/h: 0,90/0,90 m
Menge: 1,000 St

**01.09.10 Kunststofffenster Wartung**
Bestands-Kunststofffenster gang- und schließbar
machen, wie
vor, jedoch:
Größe b/h: 1,05/1,20 m
Menge: 2,000 St

#### Bereich 01.10 Feinreinigung

**01.10.1 Feinreinigung**
Feinreinigung der Boden-, Decken- und Wandflächen,
Fliesen,
Fenster, Türen und Sanitärobjekte.
Abrechnung nach m³ umbauten Raum
Menge: 185,000 m³

USt %: 19,00
